# Rebut de barana metàl·lica

- Propietat de l'arxiu: CYPE INGENIEROS, S.A.
- Format: FIEBDC-3/2002
- Divisa: EUR
- Costos indirectes: 3.00 %
- IVA: 21.00 %

## H Acabaments i ajudes

### HE Rebuts

#### HEB Baranes, reixes i passamans

**HEB010** m Rebut de barana metàl·lica.
Rebut de barana metàl·lica amb patilles d'ancoratge, amb morter cimentós d'enduriment ràpid (6 minuts), Webertec Crono "WEBER", compost de ciment, additius especials i àrids seleccionats.
Inclou: Replanteig. Obertura de buits per embotir les patilles d'ancoratge. Anivellació i aplomat. Tapat de buits amb morter.
Criteri d'amidament de projecte: Longitud mesurada segons documentació gràfica de Projecte.
Criteri de mesura d'obra: Es mesurarà la longitud realment executada segons especificacions de Projecte.

| Codi | Ut | Descripció | Rendiment | Preu | Import |
|---|---|---|---|---|---|
| mt09moc130a | kg | Morter cimentós d'enduriment ràpid (6 minuts), Webertec Crono "WEBER", compost de ciment, additius especials i àrids seleccionats. (material) | 1.207 | 0.60 | 0.72 |
| mo020 | h | Oficial 1ª construcció. (mà d'obra) | 0.562 | 28.42 | 15.97 |
| mo113 | h | Peó ordinari construcció. (mà d'obra) | 0.562 | 23.81 | 13.38 |
| % | % | Costos directes complementaris | 2 % | 30.07 | 0.60 |
|  |  | Costos directes |  |  | 30.67 |
