# Rebut de barana metàl·lica

- Propietat de l'arxiu: CYPE Ingenieros S.A.
- Format: FIEBDC-3/2016
- Programa: Generador de preus de la construcció. CYPE Ingenieros, S.A.
- Data: 04/07/2024
- Divisa: EUR
- Costos indirectes: 3 %
- IVA: 21 %

## H Acabaments i ajudes

### HE Rebuts

#### HEB Baranes, reixes i passamans

**HEB010** m Rebut de barana metàl·lica.
Rebut de barana metàl·lica amb patilles d'ancoratge, amb morter cimentós d'enduriment ràpid (6 minuts), Webertec Crono "WEBER", compost de ciment, additius especials i àrids seleccionats.
Inclou: Replanteig. Obertura de buits per embotir les patilles d'ancoratge. Anivellació i aplomat. Tapat de buits amb morter.
Criteri d'amidament de projecte: Longitud mesurada segons documentació gràfica de Projecte.
Criteri de mesura d'obra: Es mesurarà la longitud realment executada segons especificacions de Projecte.

| Codi | Ut | Descripció | Rendiment | Preu | Import |
|---|---|---|---|---|---|
| mt09moc130a | kg | Morter cimentós d'enduriment ràpid (6 minuts), Webertec Crono "WEBER", compost de ciment, additius especials i àrids seleccionats. (material) | 1.207 | 0.6 | 0.724 |
| mo020 | h | Oficial 1ª construcció. (mà d'obra) | 0.562 | 28.42 | 15.972 |
| mo113 | h | Peó ordinari construcció. (mà d'obra) | 0.562 | 23.81 | 13.381 |
| % | % | Costos directes complementaris | 2 % | 30.077 | 0.602 |
|  |  | Costos directes |  |  | 30.679 |

Residus:
- col·locació: mt09moc130a; factor de residu 0.0063

## Recursos

**mt09moc130a** kg Morter cimentós d'enduriment ràpid (6 minuts)
Dades tècniques: Cost energètic 8.234 MJ; Emissió de CO2 0.514 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
