# Aïllament tèrmic de canonades

- Propietat de l'arxiu: CYPE Ingenieros S.A.
- Format: FIEBDC-3/2016
- Programa: Generador de preus de la construcció. CYPE Ingenieros, S.A.
- Data: 04/07/2024
- Divisa: EUR
- Costos indirectes: 3 %
- IVA: 21 %

## N Aïllaments e impermeabilitzacions

### NA Aïllaments tèrmics

#### NAA Canonades i baixants

**NAA010** m Aïllament tèrmic de canonades.
Aïllament tèrmic de canonada en instal·lació interior de calefacció, col·locada superficialment, per la distribució de fluids calents (de +40°C a +60°C), format per camisa aïllant d'escuma elastomèrica, de 7 mm de diàmetre interior i 25 mm de gruix, a força de cautxú sintètic flexible, d'estructura cel·lular tancada, amb adhesiu per a les unions.
Inclou: Preparació de la superfície suport. Replanteig i tall de l'aïllament. Col·locació de l'aïllament.
Criteri d'amidament de projecte: Longitud mesurada segons documentació gràfica de Projecte.
Criteri de mesura d'obra: Es mesurarà la longitud realment executada segons especificacions de Projecte.

| Codi | Ut | Descripció | Rendiment | Preu | Import |
|---|---|---|---|---|---|
| mt17coe070ad | m | Camisa aïllant d'escuma elastomèrica, de 7 mm de diàmetre interior i 25 mm de gruix, a força de cautxú sintètic flexible, d'estructura cel·lular tancada. (material) | 1.05 | 11.87 | 12.464 |
| mt17coe110 | l | Adhesiu per camisa aïllant elastomèrica. (material) | 0.007 | 19.01 | 0.133 |
| mo054 | h | Oficial 1ª muntador d'aïllaments. (mà d'obra) | 0.092 | 29.34 | 2.699 |
| mo101 | h | Ajudant muntador d'aïllaments. (mà d'obra) | 0.092 | 25.28 | 2.326 |
| % | % | Costos directes complementaris | 2 % | 17.622 | 0.352 |
|  |  | Costos directes |  |  | 17.974 |

Residus:
- col·locació: mt17coe070ad; factor de residu 0.065488

## Recursos

**mt17coe070ad** m Camisa aïllant d'escuma elastomèrica
Dades tècniques: Cost energètic 14.406 MJ; Emissió de CO2 0.630 kg; Codi LER 17 02 03; Massa de l'element 0.158258 kg; Volum 0.000264 m3
Residus:
- embalatge: re170203 Plàstic. (component de residu); rendiment 0.004 kg; Codi LER 17 02 03; Massa de l'element 1 kg; Volum 0.001667 m3
