# Aïllament tèrmic entre els muntants del mur estructural interior d'entramat lleuger

- Propietat de l'arxiu: CYPE Ingenieros S.A.
- Format: FIEBDC-3/2016
- Programa: Generador de preus de la construcció. CYPE Ingenieros, S.A.
- Data: 24/01/2025
- Divisa: EUR
- Costos indirectes: 3 %
- IVA: 21 %

## N Aïllaments e impermeabilitzacions

### NA Aïllaments tèrmics

#### NAP Particions

**NAP120** m² Aïllament tèrmic entre els muntants del mur estructural interior d'entramat lleuger.
Aïllament tèrmic entre els muntants del mur estructural interior d'entramat lleuger de fusta, amb panell semirígid de llana mineral, Geowall 37 "ISOVER", segons UNE-EN 13162, no revestit, de 40 mm d'espessor, resistència tèrmica 1,081 m²K/W, conductivitat tèrmica 0,037 W/(mK).
Inclou: Tall i preparació de l'aïllament. Col·locació de l'aïllament.
Criteri d'amidament de projecte: Superfície mesurada segons documentació gràfica de Projecte.
Criteri de mesura d'obra: Es mesurarà la superfície realment executada segons especificacions de Projecte.

| Codi | Ut | Descripció | Rendiment | Preu | Import |
|---|---|---|---|---|---|
| mt16lri010bo | m² | Panell semirígid de llana mineral, Geowall 37 "ISOVER", segons UNE-EN 13162, no revestit, de 40 mm d'espessor, resistència tèrmica 1,081 m²K/W, conductivitat tèrmica 0,037 W/(mK), coeficient d'absorció acústica mitjà 0,7 per a una freqüència de 500 Hz i Euroclasse A1 de reacció al foc segons UNE-EN 13501-1. (material) | 1.05 | 3.3 | 3.465 |
| mo054 | h | Oficial 1ª muntador d'aïllaments. (mà d'obra) | 0.157 | 30.63 | 4.809 |
| mo101 | h | Ajudant muntador d'aïllaments. (mà d'obra) | 0.157 | 26.39 | 4.143 |
| % | % | Costos directes complementaris | 2 % | 12.417 | 0.248 |
|  |  | Costos directes |  |  | 12.665 |

Residus:
- col·locació: mt16lri010bo; factor de residu 0.048

## Recursos

**mt16lri010bo** m² Panell semirígid de llana mineral
Dades tècniques: Cost energètic 24.069 MJ; Emissió de CO2 1.667 kg; Codi LER 17 06 04; Massa de l'element 1.6 kg; Volum 0.002667 m3
Residus:
- embalatge: re170203 Plàstic. (component de residu); rendiment 0.024 kg; Codi LER 17 02 03; Massa de l'element 1 kg; Volum 0.001667 m3
